# Reja de fundición de hierro modelo Piet Mondrian "SANTA & COLE", de 100x100 cm, para protección de alcorque, fijada a una superficie soporte (no incluida en este precio)

- Propiedad del archivo: CYPE INGENIEROS, S.A.
- Formato: FIEBDC-3/2002
- Divisa: EUR
- Costes indirectos: 3.00 %
- IVA: 21.00 %

## T Equipamiento urbano

### TM Mobiliario urbano

#### TMA Protecciones de alcorques

**TMA010** Ud Reja de fundición de hierro modelo Piet Mondrian "SANTA & COLE", de 100x100 cm, para protección de alcorque, fijada a una superficie soporte (no incluida en este precio).
Reja modelo Piet Mondrian "SANTA & COLE", de 100x100 cm, para protección de alcorque, formada por dos piezas de fundición de hierro acabado granallado, fijada a una superficie soporte (no incluida en este precio). Incluso replanteo, colocación del marco de acero galvanizado y eliminación y limpieza del material sobrante.
Incluye: Replanteo. Montaje. Eliminación y limpieza del material sobrante.
Criterio de medición de proyecto: Número de unidades previstas, según documentación gráfica de Proyecto.
Criterio de medición de obra: Se medirá el número de unidades realmente ejecutadas según especificaciones de Proyecto.

| Código | Ud | Descripción | Rendimiento | Precio | Importe |
|---|---|---|---|---|---|
| mt52rsc010e | Ud | Reja modelo Piet Mondrian "SANTA & COLE", de 100x100 cm, para protección de alcorque, formada por dos piezas de fundición de hierro acabado granallado, según UNE-EN 124. Incluso marco de acero galvanizado. (material) | 1.000 | 500.61 | 500.61 |
| mo087 | h | Ayudante construcción de obra civil. (mano de obra) | 0.088 | 17.90 | 1.58 |
| % | % | Costes directos complementarios | 2 % | 502.19 | 10.04 |
|  |  | Costes directos |  |  | 512.23 |
