# Luminaria con soporte mural

- Propiedad del archivo: CYPE INGENIEROS, S.A.
- Formato: FIEBDC-3/2002
- Divisa: EUR
- Costes indirectos: 3.00 %
- IVA: 21.00 %

## T Equipamiento urbano

### TI Iluminación viaria

#### TIF Farolas

**TIF005** Ud Luminaria con soporte mural.
Luminaria rectangular de aluminio anodizado, modelo Rama Led "SANTA & COLE", de 50 W de potencia máxima, de 1163x200x98 mm, óptica de alto rendimiento de tecnología led, soporte mural de acero inoxidable AISI 304 y 48 led de 1 W, clase de protección I, grado de protección IP66; fijada mecánicamente al paramento vertical. Incluso, accesorios y elementos de fijación. Totalmente montada, conexionada y comprobada.
Incluye: Replanteo. Fijación del soporte. Colocación de la luminaria. Conexionado. Limpieza del elemento.
Criterio de medición de proyecto: Número de unidades previstas, según documentación gráfica de Proyecto.
Criterio de medición de obra: Se medirá el número de unidades realmente ejecutadas según especificaciones de Proyecto.

| Código | Ud | Descripción | Rendimiento | Precio | Importe |
|---|---|---|---|---|---|
| mt34syc215g | Ud | Luminaria rectangular de aluminio anodizado, modelo Rama Led "SANTA & COLE", de 50 W de potencia máxima, de 1163x200x98 mm, óptica de alto rendimiento de tecnología led, soporte mural de acero inoxidable AISI 304 y 48 led de 1 W, clase de protección I, grado de protección IP66, incluso tacos y tornillos de fijación. (material) | 1.000 | 1455.86 | 1455.86 |
| mq07cce010a | h | Camión con cesta elevadora de brazo articulado de 16 m de altura máxima de trabajo y 260 kg de carga máxima. (maquinaria) | 0.220 | 21.68 | 4.77 |
| mo003 | h | Oficial 1ª electricista. (mano de obra) | 0.275 | 22.74 | 6.25 |
| mo102 | h | Ayudante electricista. (mano de obra) | 0.275 | 20.98 | 5.77 |
| % | % | Costes directos complementarios | 2 % | 1472.65 | 29.45 |
|  |  | Costes directos |  |  | 1502.10 |
