# Papelera para playa, de polietileno

- Propiedad del archivo: CYPE INGENIEROS, S.A.
- Formato: FIEBDC-3/2002
- Divisa: EUR
- Costes indirectos: 3.00 %
- IVA: 21.00 %

## T Equipamiento urbano

### TY Equipamiento para playas

#### TYP Papeleras

**TYP010** Ud Papelera para playa, de polietileno.
Papelera para playa modelo Bina "SANTA & COLE", de 92 cm de altura, con cuerpo troncocónico y tapa redonda con agujero central, de polietileno de color amarillo, colocada en superficie, fijada a una base de hormigón HM-20/P/20/X0. Incluso replanteo, excavación manual del terreno, elementos de anclaje y eliminación y limpieza del material sobrante Incluye: Replanteo. Excavación. Hormigonado de la base de apoyo. Montaje de la papelera. Eliminación y limpieza del material sobrante.
Criterio de medición de proyecto: Número de unidades previstas, según documentación gráfica de Proyecto.
Criterio de medición de obra: Se medirá el número de unidades realmente ejecutadas según especificaciones de Proyecto.

| Código | Ud | Descripción | Rendimiento | Precio | Importe |
|---|---|---|---|---|---|
| mt52psc060c | Ud | Papelera para playa modelo Bina "SANTA & COLE", para colocar en superficie, de 92 cm de altura y 165 litros de capacidad, con cuerpo troncocónico y tapa redonda con agujero central, de polietileno de color amarillo, pernos de anclaje. (material) | 1.000 | 293.22 | 293.22 |
| mt10hmf010tLb | m³ | Hormigón HM-20/B/20/X0, fabricado en central. (material) | 0.250 | 87.66 | 21.92 |
| mt09reh330 | kg | Mortero de resina epoxi con arena de sílice, de endurecimiento rápido, para relleno de anclajes. (material) | 0.200 | 5.11 | 1.02 |
| mo041 | h | Oficial 1ª construcción de obra civil. (mano de obra) | 0.528 | 22.13 | 11.68 |
| mo087 | h | Ayudante construcción de obra civil. (mano de obra) | 0.528 | 21.02 | 11.10 |
| % | % | Costes directos complementarios | 2 % | 338.94 | 6.78 |
|  |  | Costes directos |  |  | 345.72 |
