# Papelera para playa, de polietileno

- Propiedad del archivo: CYPE INGENIEROS, S.A.
- Formato: FIEBDC-3/2002
- Divisa: EUR
- Costes indirectos: 3.00 %
- IVA: 21.00 %

## T Equipamiento urbano

### TY Equipamiento para playas

#### TYP Papeleras

**TYP010** Ud Papelera para playa, de polietileno.
Papelera para playa modelo Bina "SANTA & COLE", de 122 cm de altura, con cuerpo troncocónico y tapa redonda con agujero central, de polietileno de color verde, empotrada. Incluso replanteo, y eliminación y limpieza del material sobrante Incluye: Replanteo. Colocación de la papelera. Eliminación y limpieza del material sobrante.
Criterio de medición de proyecto: Número de unidades previstas, según documentación gráfica de Proyecto.
Criterio de medición de obra: Se medirá el número de unidades realmente ejecutadas según especificaciones de Proyecto.

| Código | Ud | Descripción | Rendimiento | Precio | Importe |
|---|---|---|---|---|---|
| mt52psc060k | Ud | Papelera para playa modelo Bina "SANTA & COLE", para empotrar, de 122 cm de altura y 165 litros de capacidad, con cuerpo troncocónico y tapa redonda con agujero central, de polietileno de color verde. (material) | 1.000 | 257.46 | 257.46 |
| mo041 | h | Oficial 1ª construcción de obra civil. (mano de obra) | 0.176 | 22.13 | 3.89 |
| mo087 | h | Ayudante construcción de obra civil. (mano de obra) | 0.176 | 21.02 | 3.70 |
| % | % | Costes directos complementarios | 2 % | 265.05 | 5.30 |
|  |  | Costes directos |  |  | 270.35 |
