# Farola con columna metálica

- Propiedad del archivo: CYPE Ingenieros S.A.
- Formato: FIEBDC-3/2016
- Programa: Generador de precios de la construcción. CYPE Ingenieros, S.A.
- Fecha: 04/07/2024
- Divisa: EUR
- Costes indirectos: 3 %
- IVA: 21 %

## T Equipamiento urbano

### TI Iluminación viaria

#### TIF Farolas

**TIF010** Ud Farola con columna metálica.
Farola, modelo Rama Led "SANTA & COLE", de 4700 mm de altura, compuesta por columna cilíndrica de aluminio anodizado, de 127 mm de diámetro y 1 luminaria rectangular de aluminio anodizado, de 25 W de potencia máxima, de 1163x200x98 mm, con óptica de alto rendimiento de tecnología led y 24 led de 1 W, clase de protección I, grado de protección IP66. Incluso dado de cimentación realizado con hormigón en masa HM-20/P/20/X0, accesorios y elementos de anclaje. Totalmente montada, conexionada y comprobada.
Criterio de valoración económica: El precio no incluye la excavación.
Incluye: Formación de cimentación de hormigón en masa. Preparación de la superficie de apoyo. Fijación de la columna. Colocación de la luminaria. Conexionado. Limpieza del elemento.
Criterio de medición de proyecto: Número de unidades previstas, según documentación gráfica de Proyecto.
Criterio de medición de obra: Se medirá el número de unidades realmente ejecutadas según especificaciones de Proyecto.

| Código | Ud | Descripción | Rendimiento | Precio | Importe |
|---|---|---|---|---|---|
| mt10hmf010tLc | m³ | Hormigón HM-20/P/20/X0, fabricado en central. (material) | 0.254 | 83.57 | 21.227 |
| mt34syc015jq | Ud | Farola, modelo Rama Led "SANTA & COLE", de 4700 mm de altura, compuesta por columna cilíndrica de aluminio anodizado, de 127 mm de diámetro y 1 luminaria rectangular de aluminio anodizado, de 25 W de potencia máxima, de 1163x200x98 mm, con óptica de alto rendimiento de tecnología led y 24 led de 1 W, clase de protección I, grado de protección IP66, incluso placa base y pernos de anclaje. (material) | 1 | 2109.72 | 2109.720 |
| mq07cce010a | h | Camión con cesta elevadora de brazo articulado de 16 m de altura máxima de trabajo y 260 kg de carga máxima. (maquinaria) | 0.22 | 21.68 | 4.770 |
| mo020 | h | Oficial 1ª construcción. (mano de obra) | 0.33 | 22.13 | 7.303 |
| mo113 | h | Peón ordinario construcción. (mano de obra) | 0.22 | 20.78 | 4.572 |
| mo003 | h | Oficial 1ª electricista. (mano de obra) | 0.55 | 22.74 | 12.507 |
| mo102 | h | Ayudante electricista. (mano de obra) | 0.55 | 20.98 | 11.539 |
| % | % | Costes directos complementarios | 2 % | 2171.638 | 43.433 |
|  |  | Costes directos |  |  | 2215.071 |

Residuos:
- colocación: mt10hmf010tLc Hormigón HM-20/P/20/X0, fabricado en central; factor de residuo 0.00139589

## Recursos

**mt10hmf010tLc** m³ Hormigón HM-20/P/20/X0, fabricado en central
Datos técnicos: Coste energético 1840.000 MJ; Emisión de CO2 230.000 kg; Código LER 17 01 01; Masa del elemento 2300 kg; Volumen 1.533333 m3

**mt34syc015jq** Ud Farola, modelo Rama Led "SANTA & COLE"
Datos técnicos: Coste energético 14076.116 MJ; Emisión de CO2 1032.666 kg
Residuos:
- embalaje: re150101 Envases de papel y cartón. (componente de residuo); rendimiento 0.35 kg; Código LER 15 01 01; Masa del elemento 1 kg; Volumen 0.001333 m3
