# Jardinera de fundición

- Propiedad del archivo: CYPE Ingenieros S.A.
- Formato: FIEBDC-3/2016
- Programa: Generador de precios de la construcción. CYPE Ingenieros, S.A.
- Fecha: 04/07/2024
- Divisa: EUR
- Costes indirectos: 3 %
- IVA: 21 %

## T Equipamiento urbano

### TM Mobiliario urbano

#### TMJ Jardineras

**TMJ010** Ud Jardinera de fundición.
Jardinera circular modelo Casicilíndrica "SANTA & COLE", de 100 cm de diámetro y 65 cm de altura, de fundición de hierro con protección antioxidante y pintura de color gris.
Incluye: Colocación de la jardinera. Eliminación y limpieza del material sobrante.
Criterio de medición de proyecto: Número de unidades previstas, según documentación gráfica de Proyecto.
Criterio de medición de obra: Se medirá el número de unidades realmente ejecutadas según especificaciones de Proyecto.

| Código | Ud | Descripción | Rendimiento | Precio | Importe |
|---|---|---|---|---|---|
| mt52jsc010h | Ud | Jardinera circular modelo Casicilíndrica "SANTA & COLE", de 100 cm de diámetro y 65 cm de altura, de fundición de hierro con protección antioxidante y pintura de color gris. (material) | 1 | 1995.29 | 1995.290 |
| mq04cag010a | h | Camión con grúa de hasta 6 t. (maquinaria) | 0.22 | 56.47 | 12.423 |
| mo041 | h | Oficial 1ª construcción de obra civil. (mano de obra) | 0.22 | 22.13 | 4.869 |
| mo087 | h | Ayudante construcción de obra civil. (mano de obra) | 0.22 | 21.02 | 4.624 |
| % | % | Costes directos complementarios | 2 % | 2017.206 | 40.344 |
|  |  | Costes directos |  |  | 2057.550 |

## Recursos

**mt52jsc010h** Ud Jardinera circular modelo Casicilíndrica "SANTA & COLE"
Datos técnicos: Coste energético 5474.485 MJ; Emisión de CO2 338.448 kg
Residuos:
- embalaje: re150101 Envases de papel y cartón. (componente de residuo); rendimiento 1.584 kg; Código LER 15 01 01; Masa del elemento 1 kg; Volumen 0.001333 m3
